# Sistema integral Granonda "EURONIT", de plaques de fibrociment sense amiant, per a coberta inclinada

- Propietat de l'arxiu: CYPE INGENIEROS, S.A.
- Format: FIEBDC-3/2002
- Divisa: EUR
- Costos indirectes: 3.00 %
- IVA: 21.00 %

## Q Cobertes

### QT Inclinades

#### QTX Sistemes de terrats

**QTX040** m² Sistema integral Granonda "EURONIT", de plaques de fibrociment sense amiant, per a coberta inclinada.
Sistema integral Granonda "EURONIT", sobre suport discontinu metàl·lic, de plaques ondulades de fibrociment sense amiant, perfil Granonda "EURONIT" de 3000 mm de longitud, 1100 mm d'amplada i 6 mm de gruix, gamma Rústica, color argila; Euroclasse A1 de reacció al foc, per a coberta inclinada, amb una pendent major del 10%, col·locades amb un cavalcament de la placa superior de 150 mm i fixades mecànicament al suport. Inclús accessoris de fixació de les plaques, rivet autoadhesiu, "EURONIT", per al segellat d'estanquitat dels cavalcaments entre plaques ondulades, rematades i peces especials.
Criteri de valoració econòmica: El preu no inclou la superfície suport.
Inclou: Neteja de la superfície suport. Fixació de les plaques. Resolució de punts singulars.
Criteri d'amidament de projecte: Superfície de l'aiguavés mesurada en veritable magnitud, segons documentació gràfica de Projecte.
Criteri de mesura d'obra: Es mesurarà, en veritable magnitud, la superfície realment executada segons especificacions de Projecte.

| Codi | Ut | Descripció | Rendiment | Preu | Import |
|---|---|---|---|---|---|
| mt13eur010fa | U | Placa ondulada de fibrociment sense amiant, perfil Granonda "EURONIT" de 3000 mm de longitud, 1100 mm d'amplada i 6 mm de gruix, gamma Rústica, color argila; Euroclasse A1 de reacció al foc. Segons UNE-EN 494. (material) | 0.351 | 42.34 | 14.86 |
| mt13eur110b | m | Rivet autoadhesiu, per al segellat d'estanquitat dels cavalcaments entre plaques ondulades de fibrociment sense amiant, "EURONIT". (material) | 1.100 | 0.50 | 0.55 |
| mt13eur100c | U | Kit d'accessoris de fixació, per a plaques ondulades de fibrociment sense amiant, "EURONIT". (material) | 1.000 | 10.25 | 10.25 |
| mt13eur050ea | U | Acabat inferior de vessant, "EURONIT", de 330 mm d'amplada d'ala i 1140 mm de longitud, gamma Rústica, color argila, per a coberta de fibrocemento sen amianto, perfil Granonda "EURONIT", amb accessoris de fixació. Segons UNE-EN 494. (material) | 0.159 | 13.83 | 2.20 |
| mt13eur020mj | U | Cavalló llis amb angle de 90°, "EURONIT", de 200 mm d'amplada d'ala i 1200 mm de longitud, gamma Natural, color gris, per a coberta de fibrocemento sen amianto, perfil Granonda "EURONIT", amb accessoris de fixació. Segons UNE-EN 494. (material) | 0.036 | 16.47 | 0.59 |
| mt13eur030a | U | Cavalló articulat "EURONIT", format per peça superior i peça inferior, de 320 mm d'amplada d'ala i 1135 mm de longitud, gamma Rústica, color argila, per a coberta de fibrocemento sen amianto, perfil Granonda "EURONIT", amb accessoris de fixació. Segons UNE-EN 494. (material) | 0.077 | 31.23 | 2.40 |
| mt13eur080a | U | Placa ondulada translúcida de policarbonat cel·lular, perfil Granonda "EURONIT", incolora, resistent als raigs ultraviolat de 2000 mm de longitud, 1050 mm d'amplada i 4 mm de gruix. Segons UNE-EN 494. (material) | 0.010 | 35.77 | 0.36 |
| mt13eur070a | U | Placa de fibrociment sense amiant amb adaptador per a claraboia "EURONIT", gamma Rústica, color argila, perfil Granonda "EURONIT", amb ferraments. Segons UNE-EN 494. (material) | 0.002 | 132.23 | 0.26 |
| mt13eur060a | U | Cavalló articulat de ventilació "EURONIT", format per peça superior i peça inferior, de 320 mm d'amplada d'ala i 1135 mm de longitud, gamma Rústica, color argila, per a coberta de fibrocemento sen amianto, perfil Granonda "EURONIT", amb accessoris de fixació. Segons UNE-EN 494. (material) | 0.010 | 34.80 | 0.35 |
| mt13eur090a | U | Peça d'acabat de testera "EURONIT", formada per peça superior i peça inferior, de 300 mm d'amplada d'ala i 300 mm de longitud, gamma Rústica, color argila, per a coberta de fibrocemento sen amianto, perfil Granonda "EURONIT", amb accessoris de fixació. Segons UNE-EN 494. (material) | 0.004 | 48.52 | 0.19 |
| mt13eur095a | U | Placa de fibrociment sense amiant, amb adaptador per a sortida de fums "EURONIT", de 1520x1000 mm, gamma Rústica, color argila, perfil Granonda "EURONIT", amb accessoris de fixació. Segons UNE-EN 494. (material) | 0.010 | 115.75 | 1.16 |
| mt13eur096a | U | Peça de connexió entre placa de fibrociment sense amiant i aspirador estàtic per a sortida de fums "EURONIT", de 760x520 mm, diàmetre de sortida 30 cm, gamma Rústica, color argila, perfil Granonda "EURONIT", amb accessoris de fixació. Segons UNE-EN 494. (material) | 0.010 | 51.33 | 0.51 |
| mt13eur097h | U | Aspirador giratori per a sortida de fums "EURONIT", d'acer inoxidable, amb diàmetre de sortida 32 cm, i accessoris de fixació. (material) | 0.010 | 117.03 | 1.17 |
| mo020 | h | Oficial 1ª construcció. (mà d'obra) | 0.247 | 25.57 | 6.32 |
| mo113 | h | Peó ordinari construcció. (mà d'obra) | 0.161 | 21.40 | 3.45 |
| % | % | Costos directes complementaris | 2 % | 44.62 | 0.89 |
|  |  | Costos directes |  |  | 45.51 |
