# Plaques ondulades de fibrociment sense amiant, per a muntatge de cobertura de teules ceràmiques

- Propietat de l'arxiu: CYPE INGENIEROS, S.A.
- Format: FIEBDC-3/2002
- Divisa: EUR
- Costos indirectes: 3.00 %
- IVA: 21.00 %

## Q Cobertes

### QU Components de cobertes inclinades

#### QUT De teules ceràmiques

**QUT010** m² Plaques ondulades de fibrociment sense amiant, per a muntatge de cobertura de teules ceràmiques.
Plaques ondulades de fibrociment sense amiant, perfil Curva 177 Granonda "EURONIT" de 3000 mm de longitud, 1100 mm d'amplada i 6,5 mm de gruix, color argila; Euroclasse A1 de reacció al foc, col·locades amb un cavalcament de la placa superior de 150 mm i fixades mecànicament al suport, per a muntatge de cobertura de teula ceràmica corba, amb una amplada màxima d'entre 12 i 16 cm, a coberta inclinada, amb una pendent major del 26%. Inclús accessoris de fixació de les plaques rivet autoadhesiu, "EURONIT", per al segellat d'estanquitat dels cavalcaments entre plaques ondulades.
Criteri de valoració econòmica: El preu no inclou la cobertura de teules.
Inclou: Replanteig. Tall de les plaques. Fixació de les plaques. Segellat de junts.
Criteri d'amidament de projecte: Superfície de l'aiguavés mesurada en veritable magnitud, segons documentació gràfica de Projecte.
Criteri de mesura d'obra: Es mesurarà, en veritable magnitud, la superfície realment executada segons especificacions de Projecte.

| Codi | Ut | Descripció | Rendiment | Preu | Import |
|---|---|---|---|---|---|
| mt13eur120vdi | U | Placa ondulada de fibrociment sense amiant, perfil Curva 177 Granonda "EURONIT" de 3000 mm de longitud, 1100 mm d'amplada i 6,5 mm de gruix, color argila; Euroclasse A1 de reacció al foc. Segons UNE-EN 494. (material) | 0.351 | 42.34 | 14.86 |
| mt13eur110b | m | Rivet autoadhesiu, per al segellat d'estanquitat dels cavalcaments entre plaques ondulades de fibrociment sense amiant, "EURONIT". (material) | 1.100 | 0.50 | 0.55 |
| mt13eur100c | U | Kit d'accessoris de fixació, per a plaques ondulades de fibrociment sense amiant, "EURONIT". (material) | 1.000 | 10.25 | 10.25 |
| mo051 | h | Oficial 1ª muntador de tancaments industrials. (mà d'obra) | 0.173 | 26.41 | 4.57 |
| mo098 | h | Ajudant muntador de tancaments industrials. (mà d'obra) | 0.127 | 22.73 | 2.89 |
| % | % | Costos directes complementaris | 2 % | 33.12 | 0.66 |
|  |  | Costos directes |  |  | 33.78 |
