# Sistema integral "EURONIT", de panells de fibrociment sense amiant, per a coberta inclinada

- Propietat de l'arxiu: CYPE Ingenieros S.A.
- Format: FIEBDC-3/2016
- Programa: Generador de preus de la construcció. CYPE Ingenieros, S.A.
- Data: 14/03/2022
- Divisa: EUR
- Costos indirectes: 3 %
- IVA: 21 %

## Q Cobertes

### QT Inclinades

#### QTX Sistemes de terrats

**QTX045** m² Sistema integral "EURONIT", de panells de fibrociment sense amiant, per a coberta inclinada.
Sistema integral "EURONIT", sobre suport discontinu metàl·lic, de panells Agrotherm "EURONIT", formats per placa ondulada de fibrociment sense amiant, perfil Granonda, gamma Rústica, color argila, en la cara exterior, nucli aïllant d'escuma de poliuretà i acabat interior amb làmina de polièster reforçat amb fibra de vidre, color blanc; de 2500 mm de longitud, 1100 mm d'amplada i 54 mm de gruix, per a coberta inclinada, amb una pendent major del 10%, col·locats amb un cavalcament del panell superior de 150 mm i fixats mecànicament al suport. Inclús accessoris de fixació dels panells, rematades i peces especials.
Criteri de valoració econòmica: El preu no inclou la superfície suport.
Inclou: Neteja de la superfície suport. Fixació de les plaques. Resolució de punts singulars.
Criteri d'amidament de projecte: Superfície de l'aiguavés mesurada en veritable magnitud, segons documentació gràfica de Projecte.
Criteri de mesura d'obra: Es mesurarà, en veritable magnitud, la superfície realment executada segons especificacions de Projecte.

| Codi | Ut | Descripció | Rendiment | Preu | Import |
|---|---|---|---|---|---|
| mt13eur015va | U | Panell Agrotherm "EURONIT", format per placa ondulada de fibrociment sense amiant, perfil Granonda, gamma Rústica, color argila, en la cara exterior, nucli aïllant d'escuma de poliuretà i acabat interior amb làmina de polièster reforçat amb fibra de vidre, color blanc; de 2500 mm de longitud, 1100 mm d'amplada i 54 mm de gruix. Segons UNE-EN 494. (material) | 0.426 | 84.57 | 36.027 |
| mt13eur100c | U | Kit d'accessoris de fixació, per a plaques ondulades de fibrociment sense amiant, "EURONIT". (material) | 1 | 10.25 | 10.250 |
| mt13eur050ea | U | Acabat inferior de vessant, "EURONIT", de 330 mm d'amplada d'ala i 1140 mm de longitud, gamma Rústica, color argila, per a coberta de fibrocemento sen amianto, perfil Granonda "EURONIT", amb accessoris de fixació. Segons UNE-EN 494. (material) | 0.159 | 13.83 | 2.199 |
| mt13eur020mj | U | Cavalló llis amb angle de 90°, "EURONIT", de 200 mm d'amplada d'ala i 1200 mm de longitud, gamma Natural, color gris, per a coberta de fibrocemento sen amianto, perfil Granonda "EURONIT", amb accessoris de fixació. Segons UNE-EN 494. (material) | 0.036 | 16.47 | 0.593 |
| mt13eur030a | U | Cavalló articulat "EURONIT", format per peça superior i peça inferior, de 320 mm d'amplada d'ala i 1135 mm de longitud, gamma Rústica, color argila, per a coberta de fibrocemento sen amianto, perfil Granonda "EURONIT", amb accessoris de fixació. Segons UNE-EN 494. (material) | 0.077 | 31.23 | 2.405 |
| mt13eur060a | U | Cavalló articulat de ventilació "EURONIT", format per peça superior i peça inferior, de 320 mm d'amplada d'ala i 1135 mm de longitud, gamma Rústica, color argila, per a coberta de fibrocemento sen amianto, perfil Granonda "EURONIT", amb accessoris de fixació. Segons UNE-EN 494. (material) | 0.01 | 34.8 | 0.348 |
| mt13eur090a | U | Peça d'acabat de testera "EURONIT", formada per peça superior i peça inferior, de 300 mm d'amplada d'ala i 300 mm de longitud, gamma Rústica, color argila, per a coberta de fibrocemento sen amianto, perfil Granonda "EURONIT", amb accessoris de fixació. Segons UNE-EN 494. (material) | 0.004 | 48.52 | 0.194 |
| mt13eur095a | U | Placa de fibrociment sense amiant, amb adaptador per a sortida de fums "EURONIT", de 1520x1000 mm, gamma Rústica, color argila, perfil Granonda "EURONIT", amb accessoris de fixació. Segons UNE-EN 494. (material) | 0.01 | 115.75 | 1.158 |
| mt13eur096a | U | Peça de connexió entre placa de fibrociment sense amiant i aspirador estàtic per a sortida de fums "EURONIT", de 760x520 mm, diàmetre de sortida 30 cm, gamma Rústica, color argila, perfil Granonda "EURONIT", amb accessoris de fixació. Segons UNE-EN 494. (material) | 0.01 | 51.33 | 0.513 |
| mt13eur097h | U | Aspirador giratori per a sortida de fums "EURONIT", d'acer inoxidable, amb diàmetre de sortida 32 cm, i accessoris de fixació. (material) | 0.01 | 117.03 | 1.170 |
| mo020 | h | Oficial 1ª construcció. (mà d'obra) | 0.253 | 25.57 | 6.469 |
| mo113 | h | Peó ordinari construcció. (mà d'obra) | 0.103 | 21.4 | 2.204 |
| % | % | Costos directes complementaris | 2 % | 63.530 | 1.271 |
|  |  | Costos directes |  |  | 64.801 |

Residus:
- col·locació: mt13eur015va; factor de residu 0.055
- col·locació: mt13eur050ea; factor de residu 0.055
- col·locació: mt13eur020mj; factor de residu 0.055
- col·locació: mt13eur030a; factor de residu 0.055
- col·locació: mt13eur060a; factor de residu 0.055
- col·locació: mt13eur090a; factor de residu 0.055
- col·locació: mt13eur095a; factor de residu 0.055
- col·locació: mt13eur096a; factor de residu 0.055
- col·locació: mt13eur097h; factor de residu 0.055

## Recursos

**mt13eur015va** U Panell Agrotherm "EURONIT"
Dades tècniques: Cost energètic 5.826 MJ; Emissió de CO2 6.792 kg; Codi LER 17 01 01; Massa de l'element 44 kg; Volum 0.029333 m3
Residus:
- embalatge: re170201 Fusta. (component de residu); rendiment 0.003 kg; Codi LER 17 02 01; Massa de l'element 1 kg; Volum 0.000909 m3
- embalatge: re170203 Plàstic. (component de residu); rendiment 0.05 kg; Codi LER 17 02 03; Massa de l'element 1 kg; Volum 0.001667 m3

**mt13eur050ea** U Acabat inferior de vessant
Dades tècniques: Cost energètic 4.665 MJ; Emissió de CO2 0.989 kg; Codi LER 17 01 01; Massa de l'element 5.31 kg; Volum 0.00354 m3
Residus:
- embalatge: re170201 Fusta; rendiment 0.003 kg
- embalatge: re170203 Plàstic; rendiment 0.05 kg

**mt13eur020mj** U Cavalló llis amb angle de 90°
Dades tècniques: Cost energètic 4.803 MJ; Emissió de CO2 1.677 kg; Codi LER 17 01 01; Massa de l'element 9.9 kg; Volum 0.0066 m3
Residus:
- embalatge: re170201 Fusta; rendiment 0.003 kg
- embalatge: re170203 Plàstic; rendiment 0.05 kg

**mt13eur030a** U Cavalló articulat "EURONIT"
Dades tècniques: Cost energètic 4.764 MJ; Emissió de CO2 1.482 kg; Codi LER 17 01 01; Massa de l'element 8.6 kg; Volum 0.005733 m3
Residus:
- embalatge: re170201 Fusta; rendiment 0.003 kg
- embalatge: re170203 Plàstic; rendiment 0.05 kg

**mt13eur060a** U Cavalló articulat de ventilació "EURONIT"
Dades tècniques: Cost energètic 4.764 MJ; Emissió de CO2 1.482 kg; Codi LER 17 01 01; Massa de l'element 8.6 kg; Volum 0.005733 m3
Residus:
- embalatge: re170201 Fusta; rendiment 0.003 kg
- embalatge: re170203 Plàstic; rendiment 0.05 kg

**mt13eur090a** U Peça d'acabat de testera "EURONIT"
Dades tècniques: Cost energètic 4.651 MJ; Emissió de CO2 0.918 kg; Codi LER 17 01 01; Massa de l'element 4.84 kg; Volum 0.003227 m3
Residus:
- embalatge: re170201 Fusta; rendiment 0.003 kg
- embalatge: re170203 Plàstic; rendiment 0.05 kg

**mt13eur095a** U Placa de fibrociment sense amiant
Dades tècniques: Cost energètic 5.227 MJ; Emissió de CO2 3.798 kg; Codi LER 17 01 01; Massa de l'element 24.04 kg; Volum 0.016027 m3
Residus:
- embalatge: re170201 Fusta; rendiment 0.003 kg
- embalatge: re170203 Plàstic; rendiment 0.05 kg

**mt13eur096a** U Peça de connexió entre placa de fibrociment sense amiant i aspirador estàtic per a sortida de fums "EURONIT"
Dades tècniques: Cost energètic 4.866 MJ; Emissió de CO2 1.992 kg; Codi LER 17 01 01; Massa de l'element 12 kg; Volum 0.008 m3
Residus:
- embalatge: re170201 Fusta; rendiment 0.003 kg
- embalatge: re170203 Plàstic; rendiment 0.05 kg

**mt13eur097h** U Aspirador giratori per a sortida de fums "EURONIT"
Dades tècniques: Cost energètic 4.599 MJ; Emissió de CO2 0.657 kg; Codi LER 17 01 01; Massa de l'element 3.1 kg; Volum 0.002067 m3
Residus:
- embalatge: re170201 Fusta; rendiment 0.003 kg
- embalatge: re170203 Plàstic; rendiment 0.05 kg
