# Sistema Imperline "EURONIT" amb cobertura de teules ceràmiques, per a la rehabilitació de coberta inclinada

- Propietat de l'arxiu: CYPE Ingenieros S.A.
- Format: FIEBDC-3/2016
- Programa: Generador de preus de la construcció. CYPE Ingenieros, S.A.
- Data: 15/03/2022
- Divisa: EUR
- Costos indirectes: 3 %
- IVA: 21 %

## Q Cobertes

### QT Inclinades

#### QTX Sistemes de terrats

**QTX115** m² Sistema Imperline "EURONIT" amb cobertura de teules ceràmiques, per a la rehabilitació de coberta inclinada.
Sistema Imperline "EURONIT" amb cobertura de teules ceràmiques, per a la rehabilitació de coberta inclinada, compost de plaques ondulades de fibrociment sense amiant, perfil Imperline "EURONIT" de 1240 mm de longitud, 964 mm d'amplada i 5,2 mm de gruix, color argila; Euroclasse A1 de reacció al foc, col·locades amb un cavalcament de la placa superior de 100 mm i fixades mecànicament al suport i cobertura de teules ceràmiques corbes, acabat amb engalba color vermell, 40,8x15x11,6 cm, fixades amb escuma de poliuretà. Inclús accessoris de fixació de les plaques, rivet autoadhesiu, "EURONIT", per al segellat d'estanquitat dels cavalcaments entre plaques ondulades.
Criteri de valoració econòmica: El preu no inclou la retirada de la cobertura existent ni els punts singulars i les peces especials de la cobertura.
Inclou: Replanteig. Tall de les plaques. Fixació de les plaques. Segellat de junts. Fixació de les teules amb escuma.
Criteri d'amidament de projecte: Superfície de l'aiguavés mesurada en veritable magnitud, segons documentació gràfica de Projecte.
Criteri de mesura d'obra: Es mesurarà, en veritable magnitud, la superfície realment executada segons especificacions de Projecte.

| Codi | Ut | Descripció | Rendiment | Preu | Import |
|---|---|---|---|---|---|
| mt13eur120oza | U | Placa ondulada de fibrociment sense amiant, perfil Imperline "EURONIT" de 1240 mm de longitud, 964 mm d'amplada i 5,2 mm de gruix, color argila; Euroclasse A1 de reacció al foc. Segons UNE-EN 494. (material) | 0.877 | 9.5 | 8.332 |
| mt13eur110b | m | Rivet autoadhesiu, per al segellat d'estanquitat dels cavalcaments entre plaques ondulades de fibrociment sense amiant, "EURONIT". (material) | 1.1 | 0.5 | 0.550 |
| mt13eur100c | U | Kit d'accessoris de fixació, per a plaques ondulades de fibrociment sense amiant, "EURONIT". (material) | 1 | 10.25 | 10.250 |
| mt13blw110a | U | Aerosol de 750 cm³ d'escuma de poliuretà, de 22,5 kg/m³ de densitat, 140% d'expansió, 18 N/cm² de resistència a tracció i 20 N/cm² de resistència a flexió, conductivitat tèrmica 0,04 W/(mK), estable de -40°C a 100°C; per a aplicar amb pistola; segons UNE-EN 13165. (material) | 0.125 | 7.2 | 0.900 |
| mt13tac050a | U | Teula ceràmica corba, acabat amb engalba color vermell, 40,8x15x11,6 cm, segons UNE-EN 1304. (material) | 33 | 0.61 | 20.130 |
| mo051 | h | Oficial 1ª muntador de tancaments industrials. (mà d'obra) | 0.23 | 26.41 | 6.074 |
| mo098 | h | Ajudant muntador de tancaments industrials. (mà d'obra) | 0.155 | 22.73 | 3.523 |
| mo011 | h | Oficial 1ª muntador. (mà d'obra) | 0.626 | 26.41 | 16.533 |
| mo080 | h | Ajudant muntador. (mà d'obra) | 0.313 | 22.73 | 7.114 |
| % | % | Costos directes complementaris | 2 % | 73.406 | 1.468 |
|  |  | Costos directes |  |  | 74.874 |

Residus:
- col·locació: mt13eur120oza; factor de residu 0.055
- col·locació: mt13blw110a; factor de residu 0.024

## Recursos

**mt13eur120oza** U Placa ondulada de fibrociment sense amiant
Dades tècniques: Cost energètic 4.896 MJ; Emissió de CO2 2.142 kg; Codi LER 17 01 01; Massa de l'element 13 kg; Volum 0.008667 m3
Residus:
- embalatge: re170201 Fusta. (component de residu); rendiment 0.003 kg; Codi LER 17 02 01; Massa de l'element 1 kg; Volum 0.000909 m3
- embalatge: re170203 Plàstic. (component de residu); rendiment 0.05 kg; Codi LER 17 02 03; Massa de l'element 1 kg; Volum 0.001667 m3

**mt13blw110a** U Aerosol de 750 cm³ d'escuma de poliuretà
Dades tècniques: Cost energètic 4.178 MJ; Emissió de CO2 0.208 kg; Codi LER 17 06 04; Massa de l'element 0.01875 kg; Volum 0.000031 m3
Residus:
- embalatge: re150104 Envasos metàl·lics. (component de residu); rendiment 0.15 kg; Codi LER 15 01 04; Massa de l'element 1 kg; Volum 0.001667 m3
