# Sistema integral "EURONIT", de panells de fibrociment sense amiant, per a coberta inclinada

- Propietat de l'arxiu: CYPE INGENIEROS, S.A.
- Format: FIEBDC-3/2002
- Divisa: EUR
- Costos indirectes: 3.00 %
- IVA: 21.00 %

## Q Cobertes

### QT Inclinades

#### QTX Sistemes de terrats

**QTX045** m² Sistema integral "EURONIT", de panells de fibrociment sense amiant, per a coberta inclinada.
Sistema integral "EURONIT", sobre suport discontinu metàl·lic, de panells Agrotherm "EURONIT", formats per placa ondulada de fibrociment sense amiant, perfil Granonda, gamma Rústica, color argila, en la cara exterior, nucli aïllant d'escuma de poliuretà i acabat interior amb làmina de polièster reforçat amb fibra de vidre, color blanc; de 2500 mm de longitud, 1100 mm d'amplada i 54 mm de gruix, per a coberta inclinada, amb una pendent major del 10%, col·locats amb un cavalcament del panell superior de 150 mm i fixats mecànicament al suport. Inclús accessoris de fixació dels panells, rematades i peces especials.
Criteri de valoració econòmica: El preu no inclou la superfície suport.
Inclou: Neteja de la superfície suport. Fixació de les plaques. Resolució de punts singulars.
Criteri d'amidament de projecte: Superfície de l'aiguavés mesurada en veritable magnitud, segons documentació gràfica de Projecte.
Criteri de mesura d'obra: Es mesurarà, en veritable magnitud, la superfície realment executada segons especificacions de Projecte.

| Codi | Ut | Descripció | Rendiment | Preu | Import |
|---|---|---|---|---|---|
| mt13eur015va | U | Panell Agrotherm "EURONIT", format per placa ondulada de fibrociment sense amiant, perfil Granonda, gamma Rústica, color argila, en la cara exterior, nucli aïllant d'escuma de poliuretà i acabat interior amb làmina de polièster reforçat amb fibra de vidre, color blanc; de 2500 mm de longitud, 1100 mm d'amplada i 54 mm de gruix. Segons UNE-EN 494. (material) | 0.426 | 84.57 | 36.03 |
| mt13eur100c | U | Kit d'accessoris de fixació, per a plaques ondulades de fibrociment sense amiant, "EURONIT". (material) | 1.000 | 10.25 | 10.25 |
| mt13eur050ea | U | Acabat inferior de vessant, "EURONIT", de 330 mm d'amplada d'ala i 1140 mm de longitud, gamma Rústica, color argila, per a coberta de fibrocemento sen amianto, perfil Granonda "EURONIT", amb accessoris de fixació. Segons UNE-EN 494. (material) | 0.159 | 13.83 | 2.20 |
| mt13eur020mj | U | Cavalló llis amb angle de 90°, "EURONIT", de 200 mm d'amplada d'ala i 1200 mm de longitud, gamma Natural, color gris, per a coberta de fibrocemento sen amianto, perfil Granonda "EURONIT", amb accessoris de fixació. Segons UNE-EN 494. (material) | 0.036 | 16.47 | 0.59 |
| mt13eur030a | U | Cavalló articulat "EURONIT", format per peça superior i peça inferior, de 320 mm d'amplada d'ala i 1135 mm de longitud, gamma Rústica, color argila, per a coberta de fibrocemento sen amianto, perfil Granonda "EURONIT", amb accessoris de fixació. Segons UNE-EN 494. (material) | 0.077 | 31.23 | 2.40 |
| mt13eur060a | U | Cavalló articulat de ventilació "EURONIT", format per peça superior i peça inferior, de 320 mm d'amplada d'ala i 1135 mm de longitud, gamma Rústica, color argila, per a coberta de fibrocemento sen amianto, perfil Granonda "EURONIT", amb accessoris de fixació. Segons UNE-EN 494. (material) | 0.010 | 34.80 | 0.35 |
| mt13eur090a | U | Peça d'acabat de testera "EURONIT", formada per peça superior i peça inferior, de 300 mm d'amplada d'ala i 300 mm de longitud, gamma Rústica, color argila, per a coberta de fibrocemento sen amianto, perfil Granonda "EURONIT", amb accessoris de fixació. Segons UNE-EN 494. (material) | 0.004 | 48.52 | 0.19 |
| mt13eur095a | U | Placa de fibrociment sense amiant, amb adaptador per a sortida de fums "EURONIT", de 1520x1000 mm, gamma Rústica, color argila, perfil Granonda "EURONIT", amb accessoris de fixació. Segons UNE-EN 494. (material) | 0.010 | 115.75 | 1.16 |
| mt13eur096a | U | Peça de connexió entre placa de fibrociment sense amiant i aspirador estàtic per a sortida de fums "EURONIT", de 760x520 mm, diàmetre de sortida 30 cm, gamma Rústica, color argila, perfil Granonda "EURONIT", amb accessoris de fixació. Segons UNE-EN 494. (material) | 0.010 | 51.33 | 0.51 |
| mt13eur097h | U | Aspirador giratori per a sortida de fums "EURONIT", d'acer inoxidable, amb diàmetre de sortida 32 cm, i accessoris de fixació. (material) | 0.010 | 117.03 | 1.17 |
| mo020 | h | Oficial 1ª construcció. (mà d'obra) | 0.253 | 25.57 | 6.47 |
| mo113 | h | Peó ordinari construcció. (mà d'obra) | 0.103 | 21.40 | 2.20 |
| % | % | Costos directes complementaris | 2 % | 63.52 | 1.27 |
|  |  | Costos directes |  |  | 64.79 |
