# Panells de fibrociment sense amiant, amb aïllament incorporat, per a muntatge de cobertura de teules de formigó

- Propietat de l'arxiu: CYPE INGENIEROS, S.A.
- Format: FIEBDC-3/2002
- Divisa: EUR
- Costos indirectes: 3.00 %
- IVA: 21.00 %

## Q Cobertes

### QU Components de cobertes inclinades

#### QUH De teules de formigó

**QUH011** m² Panells de fibrociment sense amiant, amb aïllament incorporat, per a muntatge de cobertura de teules de formigó.
Panells Naturtherm Wood "EURONIT", formats per placa ondulada de fibrociment sense amiant, perfil Granonda, gamma Rústica, color argila, en la cara exterior, nucli aïllant d'escuma de poliuretà i acabat interior superficial de fusta com barrera antivapor; de 2500 mm de longitud, 1100 mm d'amplada i 54 mm de gruix, col·locades amb un cavalcament de la placa superior de 150 mm i fixades mecànicament a qualsevol tipus de corretja estructural, per a muntatge de cobertura de teula de formigó de perfil àrab, a coberta inclinada, amb una pendent major del 25%. Inclús accessoris de fixació dels panells.
Criteri de valoració econòmica: El preu no inclou la cobertura de teules.
Inclou: Replanteig. Tall dels panells. Fixació dels panells. Segellat de junts.
Criteri d'amidament de projecte: Superfície de l'aiguavés mesurada en veritable magnitud, segons documentació gràfica de Projecte.
Criteri de mesura d'obra: Es mesurarà, en veritable magnitud, la superfície realment executada segons especificacions de Projecte.

| Codi | Ut | Descripció | Rendiment | Preu | Import |
|---|---|---|---|---|---|
| mt13eur015sa | U | Panell Naturtherm Wood "EURONIT", format per placa ondulada de fibrociment sense amiant, perfil Granonda, gamma Rústica, color argila, en la cara exterior, nucli aïllant d'escuma de poliuretà i acabat interior superficial de fusta com barrera antivapor; de 2500 mm de longitud, 1100 mm d'amplada i 54 mm de gruix. Segons UNE-EN 494. (material) | 0.426 | 86.64 | 36.91 |
| mt13eur100c | U | Kit d'accessoris de fixació, per a plaques ondulades de fibrociment sense amiant, "EURONIT". (material) | 1.000 | 10.25 | 10.25 |
| mo051 | h | Oficial 1ª muntador de tancaments industrials. (mà d'obra) | 0.182 | 26.41 | 4.81 |
| mo098 | h | Ajudant muntador de tancaments industrials. (mà d'obra) | 0.182 | 22.73 | 4.14 |
| % | % | Costos directes complementaris | 2 % | 56.11 | 1.12 |
|  |  | Costos directes |  |  | 57.23 |
