# Punt singular per a coberta inclinada de teules de formigó

- Propietat de l'arxiu: CYPE INGENIEROS, S.A.
- Format: FIEBDC-3/2002
- Divisa: EUR
- Costos indirectes: 3.00 %
- IVA: 21.00 %

## Q Cobertes

### QU Components de cobertes inclinades

#### QUH De teules de formigó

**QUH031** m Punt singular per a coberta inclinada de teules de formigó.
Ràfec per a coberta inclinada, amb teules de ràfec, de formigó, perfil àrab, color vermell, 42x33 cm, rebudes amb morter de ciment, industrial, M-5.
Inclou: Neteja i preparació de la superfície. Col·locació de les teules amb morter.
Criteri d'amidament de projecte: Longitud mesurada en veritable magnitud, segons documentació gràfica de Projecte.
Criteri de mesura d'obra: Es mesurarà en veritable magnitud, la longitud realment executada segons especificacions de Projecte.

| Codi | Ut | Descripció | Rendiment | Preu | Import |
|---|---|---|---|---|---|
| mt13thh015a | U | Teula de ràfec, de formigó, perfil àrab, color vermell, 42x33 cm, segons UNE-EN 490. (material) | 9.400 | 7.71 | 72.47 |
| mt08aaa010a | m³ | Aigua. (material) | 0.010 | 1.50 | 0.02 |
| mt09mif010ia | t | Morter industrial per a obra de paleta, de ciment, color gris, amb additiu hidròfug, categoria M-5 (resistència a compressió 5 N/mm²), subministrat en sacs, segons UNE-EN 998-2. (material) | 0.056 | 38.06 | 2.13 |
| mo020 | h | Oficial 1ª construcció. (mà d'obra) | 0.203 | 25.57 | 5.19 |
| mo113 | h | Peó ordinari construcció. (mà d'obra) | 0.203 | 21.40 | 4.34 |
| % | % | Costos directes complementaris | 2 % | 84.15 | 1.68 |
|  |  | Costos directes |  |  | 85.83 |
