# Enllistonat per a muntatge de cobertura de teules ceràmiques

- Propietat de l'arxiu: CYPE INGENIEROS, S.A.
- Format: FIEBDC-3/2002
- Divisa: EUR
- Costos indirectes: 3.00 %
- IVA: 21.00 %

## Q Cobertes

### QU Components de cobertes inclinades

#### QUT De teules ceràmiques

**QUT020** m² Enllistonat per a muntatge de cobertura de teules ceràmiques.
Enllistonat simple, de llistons de fusta de pi gallec tractat o pi vermell, de 42x27 mm i qualitat VI fixats mecànicament al suport, per a muntatge de cobertura de teula ceràmica corba, de 40 cm de longitud i 20 cm d'amplada, a coberta inclinada, amb una pendent major del 26%. Col·locació en obra: amb cargols.
Inclou: Replanteig. Tall de les llates. Fixació de les llates.
Criteri d'amidament de projecte: Superfície de l'aiguavés mesurada en veritable magnitud, segons documentació gràfica de Projecte.
Criteri de mesura d'obra: Es mesurarà, en veritable magnitud, la superfície realment executada segons especificacions de Projecte.

| Codi | Ut | Descripció | Rendiment | Preu | Import |
|---|---|---|---|---|---|
| mt13blw010d | m | Llistó de fusta de pi gallec tractat o pi vermell, 42x27 mm, qualitat VI. (material) | 3.000 | 0.47 | 1.41 |
| mt13blw131 | U | Cargol per a subjecció de llistó. (material) | 6.000 | 0.11 | 0.66 |
| mo020 | h | Oficial 1ª construcció. (mà d'obra) | 0.052 | 25.57 | 1.33 |
| mo113 | h | Peó ordinari construcció. (mà d'obra) | 0.052 | 21.40 | 1.11 |
| % | % | Costos directes complementaris | 2 % | 4.51 | 0.09 |
|  |  | Costos directes |  |  | 4.60 |
