# Sistema integral Granonda "EURONIT", de plaques de fibrociment sense amiant, per a coberta inclinada

- Propietat de l'arxiu: CYPE Ingenieros S.A.
- Format: FIEBDC-3/2016
- Programa: Generador de preus de la construcció. CYPE Ingenieros, S.A.
- Data: 14/03/2022
- Divisa: EUR
- Costos indirectes: 3 %
- IVA: 21 %

## Q Cobertes

### QT Inclinades

#### QTX Sistemes de terrats

**QTX040** m² Sistema integral Granonda "EURONIT", de plaques de fibrociment sense amiant, per a coberta inclinada.
Sistema integral Granonda "EURONIT", sobre suport discontinu metàl·lic, de plaques ondulades de fibrociment sense amiant, perfil Granonda "EURONIT" de 3000 mm de longitud, 1100 mm d'amplada i 6 mm de gruix, gamma Rústica, color argila; Euroclasse A1 de reacció al foc, per a coberta inclinada, amb una pendent major del 10%, col·locades amb un cavalcament de la placa superior de 150 mm i fixades mecànicament al suport. Inclús accessoris de fixació de les plaques, rivet autoadhesiu, "EURONIT", per al segellat d'estanquitat dels cavalcaments entre plaques ondulades, rematades i peces especials.
Criteri de valoració econòmica: El preu no inclou la superfície suport.
Inclou: Neteja de la superfície suport. Fixació de les plaques. Resolució de punts singulars.
Criteri d'amidament de projecte: Superfície de l'aiguavés mesurada en veritable magnitud, segons documentació gràfica de Projecte.
Criteri de mesura d'obra: Es mesurarà, en veritable magnitud, la superfície realment executada segons especificacions de Projecte.

| Codi | Ut | Descripció | Rendiment | Preu | Import |
|---|---|---|---|---|---|
| mt13eur010fa | U | Placa ondulada de fibrociment sense amiant, perfil Granonda "EURONIT" de 3000 mm de longitud, 1100 mm d'amplada i 6 mm de gruix, gamma Rústica, color argila; Euroclasse A1 de reacció al foc. Segons UNE-EN 494. (material) | 0.351 | 42.34 | 14.861 |
| mt13eur110b | m | Rivet autoadhesiu, per al segellat d'estanquitat dels cavalcaments entre plaques ondulades de fibrociment sense amiant, "EURONIT". (material) | 1.1 | 0.5 | 0.550 |
| mt13eur100c | U | Kit d'accessoris de fixació, per a plaques ondulades de fibrociment sense amiant, "EURONIT". (material) | 1 | 10.25 | 10.250 |
| mt13eur050ea | U | Acabat inferior de vessant, "EURONIT", de 330 mm d'amplada d'ala i 1140 mm de longitud, gamma Rústica, color argila, per a coberta de fibrocemento sen amianto, perfil Granonda "EURONIT", amb accessoris de fixació. Segons UNE-EN 494. (material) | 0.159 | 13.83 | 2.199 |
| mt13eur020mj | U | Cavalló llis amb angle de 90°, "EURONIT", de 200 mm d'amplada d'ala i 1200 mm de longitud, gamma Natural, color gris, per a coberta de fibrocemento sen amianto, perfil Granonda "EURONIT", amb accessoris de fixació. Segons UNE-EN 494. (material) | 0.036 | 16.47 | 0.593 |
| mt13eur030a | U | Cavalló articulat "EURONIT", format per peça superior i peça inferior, de 320 mm d'amplada d'ala i 1135 mm de longitud, gamma Rústica, color argila, per a coberta de fibrocemento sen amianto, perfil Granonda "EURONIT", amb accessoris de fixació. Segons UNE-EN 494. (material) | 0.077 | 31.23 | 2.405 |
| mt13eur080a | U | Placa ondulada translúcida de policarbonat cel·lular, perfil Granonda "EURONIT", incolora, resistent als raigs ultraviolat de 2000 mm de longitud, 1050 mm d'amplada i 4 mm de gruix. Segons UNE-EN 494. (material) | 0.01 | 35.77 | 0.358 |
| mt13eur070a | U | Placa de fibrociment sense amiant amb adaptador per a claraboia "EURONIT", gamma Rústica, color argila, perfil Granonda "EURONIT", amb ferraments. Segons UNE-EN 494. (material) | 0.002 | 132.23 | 0.264 |
| mt13eur060a | U | Cavalló articulat de ventilació "EURONIT", format per peça superior i peça inferior, de 320 mm d'amplada d'ala i 1135 mm de longitud, gamma Rústica, color argila, per a coberta de fibrocemento sen amianto, perfil Granonda "EURONIT", amb accessoris de fixació. Segons UNE-EN 494. (material) | 0.01 | 34.8 | 0.348 |
| mt13eur090a | U | Peça d'acabat de testera "EURONIT", formada per peça superior i peça inferior, de 300 mm d'amplada d'ala i 300 mm de longitud, gamma Rústica, color argila, per a coberta de fibrocemento sen amianto, perfil Granonda "EURONIT", amb accessoris de fixació. Segons UNE-EN 494. (material) | 0.004 | 48.52 | 0.194 |
| mt13eur095a | U | Placa de fibrociment sense amiant, amb adaptador per a sortida de fums "EURONIT", de 1520x1000 mm, gamma Rústica, color argila, perfil Granonda "EURONIT", amb accessoris de fixació. Segons UNE-EN 494. (material) | 0.01 | 115.75 | 1.158 |
| mt13eur096a | U | Peça de connexió entre placa de fibrociment sense amiant i aspirador estàtic per a sortida de fums "EURONIT", de 760x520 mm, diàmetre de sortida 30 cm, gamma Rústica, color argila, perfil Granonda "EURONIT", amb accessoris de fixació. Segons UNE-EN 494. (material) | 0.01 | 51.33 | 0.513 |
| mt13eur097h | U | Aspirador giratori per a sortida de fums "EURONIT", d'acer inoxidable, amb diàmetre de sortida 32 cm, i accessoris de fixació. (material) | 0.01 | 117.03 | 1.170 |
| mo020 | h | Oficial 1ª construcció. (mà d'obra) | 0.247 | 25.57 | 6.316 |
| mo113 | h | Peó ordinari construcció. (mà d'obra) | 0.161 | 21.4 | 3.445 |
| % | % | Costos directes complementaris | 2 % | 44.624 | 0.892 |
|  |  | Costos directes |  |  | 45.516 |

Residus:
- col·locació: mt13eur010fa; factor de residu 0.055
- col·locació: mt13eur050ea; factor de residu 0.055
- col·locació: mt13eur020mj; factor de residu 0.055
- col·locació: mt13eur030a; factor de residu 0.055
- col·locació: mt13eur080a; factor de residu 0.055
- col·locació: mt13eur070a; factor de residu 0.055
- col·locació: mt13eur060a; factor de residu 0.055
- col·locació: mt13eur090a; factor de residu 0.055
- col·locació: mt13eur095a; factor de residu 0.055
- col·locació: mt13eur096a; factor de residu 0.055
- col·locació: mt13eur097h; factor de residu 0.055

## Recursos

**mt13eur010fa** U Placa ondulada de fibrociment sense amiant
Dades tècniques: Cost energètic 5.886 MJ; Emissió de CO2 7.092 kg; Codi LER 17 01 01; Massa de l'element 46 kg; Volum 0.030667 m3
Residus:
- embalatge: re170201 Fusta. (component de residu); rendiment 0.003 kg; Codi LER 17 02 01; Massa de l'element 1 kg; Volum 0.000909 m3
- embalatge: re170203 Plàstic. (component de residu); rendiment 0.05 kg; Codi LER 17 02 03; Massa de l'element 1 kg; Volum 0.001667 m3

**mt13eur050ea** U Acabat inferior de vessant
Dades tècniques: Cost energètic 4.665 MJ; Emissió de CO2 0.989 kg; Codi LER 17 01 01; Massa de l'element 5.31 kg; Volum 0.00354 m3
Residus:
- embalatge: re170201 Fusta; rendiment 0.003 kg
- embalatge: re170203 Plàstic; rendiment 0.05 kg

**mt13eur020mj** U Cavalló llis amb angle de 90°
Dades tècniques: Cost energètic 4.803 MJ; Emissió de CO2 1.677 kg; Codi LER 17 01 01; Massa de l'element 9.9 kg; Volum 0.0066 m3
Residus:
- embalatge: re170201 Fusta; rendiment 0.003 kg
- embalatge: re170203 Plàstic; rendiment 0.05 kg

**mt13eur030a** U Cavalló articulat "EURONIT"
Dades tècniques: Cost energètic 4.764 MJ; Emissió de CO2 1.482 kg; Codi LER 17 01 01; Massa de l'element 8.6 kg; Volum 0.005733 m3
Residus:
- embalatge: re170201 Fusta; rendiment 0.003 kg
- embalatge: re170203 Plàstic; rendiment 0.05 kg

**mt13eur080a** U Placa ondulada translúcida de policarbonat cel·lular
Dades tècniques: Cost energètic 4.657 MJ; Emissió de CO2 0.948 kg; Codi LER 17 01 01; Massa de l'element 5.04 kg; Volum 0.00336 m3
Residus:
- embalatge: re170201 Fusta; rendiment 0.003 kg
- embalatge: re170203 Plàstic; rendiment 0.05 kg

**mt13eur070a** U Placa de fibrociment sense amiant amb adaptador per a claraboia "EURONIT"
Dades tècniques: Cost energètic 5.227 MJ; Emissió de CO2 3.798 kg; Codi LER 17 01 01; Massa de l'element 24.04 kg; Volum 0.016027 m3
Residus:
- embalatge: re170201 Fusta; rendiment 0.003 kg
- embalatge: re170203 Plàstic; rendiment 0.05 kg

**mt13eur060a** U Cavalló articulat de ventilació "EURONIT"
Dades tècniques: Cost energètic 4.764 MJ; Emissió de CO2 1.482 kg; Codi LER 17 01 01; Massa de l'element 8.6 kg; Volum 0.005733 m3
Residus:
- embalatge: re170201 Fusta; rendiment 0.003 kg
- embalatge: re170203 Plàstic; rendiment 0.05 kg

**mt13eur090a** U Peça d'acabat de testera "EURONIT"
Dades tècniques: Cost energètic 4.651 MJ; Emissió de CO2 0.918 kg; Codi LER 17 01 01; Massa de l'element 4.84 kg; Volum 0.003227 m3
Residus:
- embalatge: re170201 Fusta; rendiment 0.003 kg
- embalatge: re170203 Plàstic; rendiment 0.05 kg

**mt13eur095a** U Placa de fibrociment sense amiant
Dades tècniques: Cost energètic 5.227 MJ; Emissió de CO2 3.798 kg; Codi LER 17 01 01; Massa de l'element 24.04 kg; Volum 0.016027 m3
Residus:
- embalatge: re170201 Fusta; rendiment 0.003 kg
- embalatge: re170203 Plàstic; rendiment 0.05 kg

**mt13eur096a** U Peça de connexió entre placa de fibrociment sense amiant i aspirador estàtic per a sortida de fums "EURONIT"
Dades tècniques: Cost energètic 4.866 MJ; Emissió de CO2 1.992 kg; Codi LER 17 01 01; Massa de l'element 12 kg; Volum 0.008 m3
Residus:
- embalatge: re170201 Fusta; rendiment 0.003 kg
- embalatge: re170203 Plàstic; rendiment 0.05 kg

**mt13eur097h** U Aspirador giratori per a sortida de fums "EURONIT"
Dades tècniques: Cost energètic 4.599 MJ; Emissió de CO2 0.657 kg; Codi LER 17 01 01; Massa de l'element 3.1 kg; Volum 0.002067 m3
Residus:
- embalatge: re170201 Fusta; rendiment 0.003 kg
- embalatge: re170203 Plàstic; rendiment 0.05 kg
