# Enllistonat per a muntatge de cobertura de teules de formigó

- Propietat de l'arxiu: CYPE Ingenieros S.A.
- Format: FIEBDC-3/2016
- Programa: Generador de preus de la construcció. CYPE Ingenieros, S.A.
- Data: 14/03/2022
- Divisa: EUR
- Costos indirectes: 3 %
- IVA: 21 %

## Q Cobertes

### QU Components de cobertes inclinades

#### QUH De teules de formigó

**QUH020** m² Enllistonat per a muntatge de cobertura de teules de formigó.
Enllistonat simple, de llistons de fusta de pi gallec tractat o pi vermell, de 42x27 mm i qualitat VI fixats mecànicament al suport, per a muntatge de cobertura de teula de formigó de perfil àrab, de 40 cm de longitud i 20 cm d'amplada, a coberta inclinada, amb una pendent major del 25%. Col·locació en obra: amb cargols.
Inclou: Replanteig. Tall de les llates. Fixació de les llates.
Criteri d'amidament de projecte: Superfície de l'aiguavés mesurada en veritable magnitud, segons documentació gràfica de Projecte.
Criteri de mesura d'obra: Es mesurarà, en veritable magnitud, la superfície realment executada segons especificacions de Projecte.

| Codi | Ut | Descripció | Rendiment | Preu | Import |
|---|---|---|---|---|---|
| mt13blw010d | m | Llistó de fusta de pi gallec tractat o pi vermell, 42x27 mm, qualitat VI. (material) | 3 | 0.47 | 1.410 |
| mt13blw131 | U | Cargol per a subjecció de llistó. (material) | 6 | 0.11 | 0.660 |
| mo020 | h | Oficial 1ª construcció. (mà d'obra) | 0.052 | 25.57 | 1.330 |
| mo113 | h | Peó ordinari construcció. (mà d'obra) | 0.052 | 21.4 | 1.113 |
| % | % | Costos directes complementaris | 2 % | 4.513 | 0.090 |
|  |  | Costos directes |  |  | 4.603 |

Residus:
- col·locació: mt13blw010d Llistó de fusta de pi gallec tractat o pi vermell, 42x27 mm, qualitat VI; factor de residu 0.056

## Recursos

**mt13blw010d** m Llistó de fusta de pi gallec tractat o pi vermell, 42x27 mm, qualitat VI
Dades tècniques: Cost energètic 73.518 MJ; Emissió de CO2 -0.996 kg; Codi LER 17 02 01; Massa de l'element 0.54 kg; Volum 0.000491 m3
Residus:
- embalatge: re170203 Plàstic. (component de residu); rendiment 0.002 kg; Codi LER 17 02 03; Massa de l'element 1 kg; Volum 0.001667 m3
