# Panells de fibrociment sense amiant, amb aïllament incorporat, per a muntatge de cobertura de teules ceràmiques

- Propietat de l'arxiu: CYPE Ingenieros S.A.
- Format: FIEBDC-3/2016
- Programa: Generador de preus de la construcció. CYPE Ingenieros, S.A.
- Data: 14/03/2022
- Divisa: EUR
- Costos indirectes: 3 %
- IVA: 21 %

## Q Cobertes

### QU Components de cobertes inclinades

#### QUT De teules ceràmiques

**QUT011** m² Panells de fibrociment sense amiant, amb aïllament incorporat, per a muntatge de cobertura de teules ceràmiques.
Panells Naturtherm Wood "EURONIT", formats per placa ondulada de fibrociment sense amiant, perfil Granonda, gamma Rústica, color argila, en la cara exterior, nucli aïllant d'escuma de poliuretà i acabat interior superficial de fusta com barrera antivapor; de 2500 mm de longitud, 1100 mm d'amplada i 54 mm de gruix, col·locats amb un cavalcament del panell superior de 150 mm i fixats mecànicament al suport, per a muntatge de cobertura de teula ceràmica plana, a coberta inclinada, amb una pendent major del 25%. Inclús accessoris de fixació dels panells.
Criteri de valoració econòmica: El preu no inclou la cobertura de teules.
Inclou: Replanteig. Tall dels panells. Fixació dels panells. Segellat de junts.
Criteri d'amidament de projecte: Superfície de l'aiguavés mesurada en veritable magnitud, segons documentació gràfica de Projecte.
Criteri de mesura d'obra: Es mesurarà, en veritable magnitud, la superfície realment executada segons especificacions de Projecte.

| Codi | Ut | Descripció | Rendiment | Preu | Import |
|---|---|---|---|---|---|
| mt13eur015sa | U | Panell Naturtherm Wood "EURONIT", format per placa ondulada de fibrociment sense amiant, perfil Granonda, gamma Rústica, color argila, en la cara exterior, nucli aïllant d'escuma de poliuretà i acabat interior superficial de fusta com barrera antivapor; de 2500 mm de longitud, 1100 mm d'amplada i 54 mm de gruix. Segons UNE-EN 494. (material) | 0.426 | 86.64 | 36.909 |
| mt13eur100c | U | Kit d'accessoris de fixació, per a plaques ondulades de fibrociment sense amiant, "EURONIT". (material) | 1 | 10.25 | 10.250 |
| mo051 | h | Oficial 1ª muntador de tancaments industrials. (mà d'obra) | 0.182 | 26.41 | 4.807 |
| mo098 | h | Ajudant muntador de tancaments industrials. (mà d'obra) | 0.182 | 22.73 | 4.137 |
| % | % | Costos directes complementaris | 2 % | 56.103 | 1.122 |
|  |  | Costos directes |  |  | 57.225 |

Residus:
- col·locació: mt13eur015sa; factor de residu 0.055

## Recursos

**mt13eur015sa** U Panell Naturtherm Wood "EURONIT"
Dades tècniques: Cost energètic 5.826 MJ; Emissió de CO2 6.792 kg; Codi LER 17 01 01; Massa de l'element 44 kg; Volum 0.029333 m3
Residus:
- embalatge: re170201 Fusta. (component de residu); rendiment 0.003 kg; Codi LER 17 02 01; Massa de l'element 1 kg; Volum 0.000909 m3
- embalatge: re170203 Plàstic. (component de residu); rendiment 0.05 kg; Codi LER 17 02 03; Massa de l'element 1 kg; Volum 0.001667 m3
