# Sistema Imperline "EURONIT" amb cobertura de teules ceràmiques, per a la rehabilitació de coberta inclinada

- Propietat de l'arxiu: CYPE INGENIEROS, S.A.
- Format: FIEBDC-3/2002
- Divisa: EUR
- Costos indirectes: 3.00 %
- IVA: 21.00 %

## Q Cobertes

### QT Inclinades

#### QTX Sistemes de terrats

**QTX115** m² Sistema Imperline "EURONIT" amb cobertura de teules ceràmiques, per a la rehabilitació de coberta inclinada.
Sistema Imperline "EURONIT" amb cobertura de teules ceràmiques, per a la rehabilitació de coberta inclinada, compost de plaques ondulades de fibrociment sense amiant, perfil Imperline "EURONIT" de 1240 mm de longitud, 964 mm d'amplada i 5,2 mm de gruix, color argila; Euroclasse A1 de reacció al foc, col·locades amb un cavalcament de la placa superior de 100 mm i fixades mecànicament al suport i cobertura de teules ceràmiques corbes, acabat amb engalba color vermell, 40,8x15x11,6 cm, fixades amb escuma de poliuretà. Inclús accessoris de fixació de les plaques, rivet autoadhesiu, "EURONIT", per al segellat d'estanquitat dels cavalcaments entre plaques ondulades.
Criteri de valoració econòmica: El preu no inclou la retirada de la cobertura existent ni els punts singulars i les peces especials de la cobertura.
Inclou: Replanteig. Tall de les plaques. Fixació de les plaques. Segellat de junts. Fixació de les teules amb escuma.
Criteri d'amidament de projecte: Superfície de l'aiguavés mesurada en veritable magnitud, segons documentació gràfica de Projecte.
Criteri de mesura d'obra: Es mesurarà, en veritable magnitud, la superfície realment executada segons especificacions de Projecte.

| Codi | Ut | Descripció | Rendiment | Preu | Import |
|---|---|---|---|---|---|
| mt13eur120oza | U | Placa ondulada de fibrociment sense amiant, perfil Imperline "EURONIT" de 1240 mm de longitud, 964 mm d'amplada i 5,2 mm de gruix, color argila; Euroclasse A1 de reacció al foc. Segons UNE-EN 494. (material) | 0.877 | 9.50 | 8.33 |
| mt13eur110b | m | Rivet autoadhesiu, per al segellat d'estanquitat dels cavalcaments entre plaques ondulades de fibrociment sense amiant, "EURONIT". (material) | 1.100 | 0.50 | 0.55 |
| mt13eur100c | U | Kit d'accessoris de fixació, per a plaques ondulades de fibrociment sense amiant, "EURONIT". (material) | 1.000 | 10.25 | 10.25 |
| mt13blw110a | U | Aerosol de 750 cm³ d'escuma de poliuretà, de 22,5 kg/m³ de densitat, 140% d'expansió, 18 N/cm² de resistència a tracció i 20 N/cm² de resistència a flexió, conductivitat tèrmica 0,04 W/(mK), estable de -40°C a 100°C; per a aplicar amb pistola; segons UNE-EN 13165. (material) | 0.125 | 7.20 | 0.90 |
| mt13tac050a | U | Teula ceràmica corba, acabat amb engalba color vermell, 40,8x15x11,6 cm, segons UNE-EN 1304. (material) | 33.000 | 0.61 | 20.13 |
| mo051 | h | Oficial 1ª muntador de tancaments industrials. (mà d'obra) | 0.230 | 26.41 | 6.07 |
| mo098 | h | Ajudant muntador de tancaments industrials. (mà d'obra) | 0.155 | 22.73 | 3.52 |
| mo011 | h | Oficial 1ª muntador. (mà d'obra) | 0.626 | 26.41 | 16.53 |
| mo080 | h | Ajudant muntador. (mà d'obra) | 0.313 | 22.73 | 7.11 |
| % | % | Costos directes complementaris | 2 % | 73.39 | 1.47 |
|  |  | Costos directes |  |  | 74.86 |
